# FISCH
Angebotsaufforderung (GAEB 90, DA83)
Währung: EUR
Auftraggeber: Covivio Wohnen GmbH

## Zusätzlicher Text
Rückbau KFM - Decke

Leistung
MengeStaubschutzwand105 m²
Rückbau Mineralplatten und Unterkonstruktion 790 m²
Entsorgung

## Zusätzlicher Text
01  Allgemeines
Anschlüsse für Wasser und Energie werden durch den AG in erforderlichem
Maß auf dem Baufeld zur Verfügung gestellt. Die Kosten hierfür werden
über einen in der Auftragsverhandlung festzulegenden Prozentsatz von der
Schlussrechnungssumme in Abzug gebracht. Die Verteilung der Medien vom
Übergabepunkt (z. B. Baustromverteiler des AG) bis zum Arbeitsplatz ist
Sache des AN.

Für vom AN selbst vorgesehene Lagerflächen u.ä. besteht generelle
Abstimmungspflicht mit dem AG. Der AN kann ggf. aus Platzgründen keine
eigenen Tagesunterkünfte, Magazincontainer, etc. aufstellen.
Parkmöglichkeiten stehen auf dem Baufeld nur begrenzt zur Verfügung.

Durch die örtliche Bauleitung werden eine Baustellenordnung und der
SiGe-Plan an den AN übergeben.

02  Angaben zur Ausführung
Die Baustelle ist vor Angebotsabgabe, spätestens jedoch vor
Auftragsverhandlung durch den Bieter zu besichtigen. Alle sich aus den
Örtlichkeiten ergebenden Aufwendungen sind einzukalkulieren.

Bei der Abwicklung der vertraglichen Leistungen hat der AN nur Personal
einzusetzen, das vorher mit den notwendigen Sicherheitsbestimmungen, wie
Unfallverhütungsvorschriften etc. vertraut gemacht wurde. Die
Sicherheitsbestimmungen sind bei der Durchführung der Arbeiten
einzuhalten. Baustellenführungspersonal, Vorarbeiter, etc. müssen der
deutschen Sprache in Wort und Schrift mächtig sein! Vor Arbeitsbeginn
ist dem AG das verantwortliche Führungspersonal und alle am Bau
Beteiligten schriftlich zu benennen.

Der Einheitspreis des Angebotes ist maßgebend. Das gilt auch dann, wenn
das Produkt aus Mengen und Einheitspreis fehlerhaft ist (z. B. auf Grund
von Rechen- oder Eingabefehler). Sämtliche Einheitspreise sind
Nettopreise. Die Mehrwertsteuer ist gesondert auszuweisen.

03  Neben- und Besondere Leistungen
Mit den Einheitspreisen abgegolten sind, wenn nachstehend nicht
gesondert aufgeführt, das Einrichten, Vorhalten und Räumen der Baustelle
incl. An- und Abfuhr aller für die Arbeiten erforderlichen Maschinen und
Geräte, sowie alle Nebenleistungen und besonderen Leistungen, die zur
restlosen Fertigstellung der Arbeiten notwendig sind.

04 Termine
Die mit der örtlichen Bauleitung abgesprochenen Zwischen- und
Endtermine sind Vertragstermine und unbedingt einzuhalten. Sollten zur
Einhaltung der vereinbarten Termine Überstunden erforderlich werden,
erfolgt hierfür keine zusätzliche Vergütung.

05 Stundenlohnarbeiten
Arbeiten auf Nachweis dürfen nur für die gemäß Leistungsverzeichnis
vorgesehene Leistung, und auf besondere Anweisung des Auftraggebers vor
Arbeitsbeginn ausgeführt werden. Die Rapporte müssen arbeitstäglich zur
Anerkennung vorgelegt werden. Verspätet vorgelegte Rapporte werden nicht
anerkannt. Der AN verliert in diesem Fall seinen Vergütungsanspruch.
Die separat vereinbarten Stundenverrechnungssätze beinhalten sämtliche
Lohnkosten, Sozialaufwendungen, Lohnnebenkosten und Allgemeine
Geschäftskosten. Kosten für An- und Abfahrt, Aufsichtspersonal und
Überstundenzuschläge werden nicht gesondert vergütet.
Stundenlohnarbeiten werden nur angewendet, wenn auf der Grundlage der
Urkalkulation kein Nachtragsangebot des AN zu Stande kommt.

06 Prüfpflicht des AN
Der Bieter ist verpflichtet, die im Leistungsverzeichnis beschriebenen
Positionen auf Vollständigkeit, fachgerechte Ausführung und Eignung für
den vorgesehenen Verwendungszweck zu überprüfen. Sollten sich
hinsichtlich Verwendbarkeit zur Herstellung eines mangelfreien Werkes
Bedenken gegen die Verwendung ergeben, so sind diese gegenüber dem AG so
rechtzeitig geltend zu machen, dass aus hieraus resultierenden
Materialwechseln keine Beeinträchtigen an Bauablauf und -fortschritt
entstehen können. Sinnvolle oder notwendig erscheinende Änderungen oder
Zusätze sind mit einer entsprechenden Begründung in einem Zusatzangebot
einzureichen.

07 Verwendbarkeitsnachweis
Alle - auch die ausgeschriebenen - Produkte sind im Rahmen des
Verwendbarkeitsnachweis per Prüfungszeugnis, Zeichnung, technischem
Datenblatt des Herstellers usw. technisch zu bemustern. Alle
Abweichungen von den ausgeschriebenen Produkten sind vom Bauherrn bzw.
seinen Beauftragten zu genehmigen. Die Gleichwertigkeit ist vom AN
nachzuweisen. Auch gestalterische Kriterien sind in die
Gleichwertigkeitsbetrachtung mit einbezogen.

08 Mitwirkungspflicht Baukoordination
Der AN hat seine Arbeiten mit den sonstigen auf der Baustelle tätigen
Unternehmen in Abstimmung mit dem AG so zu koordinieren, dass ein
reibungsloser Ablauf der Arbeiten gewährleistet ist.

09 Sauberkeit Arbeitsplatz
Der Arbeitsplatz ist täglich sauber (besenrein) zu verlassen. Sollte
der AN dieser Verpflichtung nicht nachkommen, ist der AG berechtigt,
ohne weitere Vorankündigung die Beräumung / Säuberung der Arbeitsplätze
durch Dritte zu veranlassen. Die daraus entstehenden Kosten trägt der
AN.

## Zusätzlicher Text
Der sachliche Geltungsbereich ergibt sich ebenso wie die technische
Ausführung aus den ATV:
DIN 18 459 Abbruch- und Rückbauarbeiten
und den anerkannten Regel der Technik.

Ergänzend sind u.a. folgende ATV / DIN zu berücksichtigen:
DIN 18 007 Abbrucharbeiten

Allgemeines
Es gelten jeweils die Normen und Regeln in der zum Vertragsschluss
gültigen Fassung einschließlich der Änderungen, Berichtigungen und
Beiblätter.
Soweit in der Leistungsbeschreibung auf Technische Spezifikationen, z.
B. nationale Normen, mit denen Europäische Normen umgesetzt werden,
europäisch technische Bewertungen, gemeinsame technische
Spezifikationen, Internationale Normen, Bezug genommen wird, werden auch
ohne den ausdrücklichen Zusatz: ?oder gleichwertig?, immer gleichwertige
Technische Spezifikationen in Bezug genommen.
(Erläuterung:
?Gilt nur für öffentliche Bauvorhaben: Dieser Hinweis soll gemäß ATV DIN
18299 grundsätzlich in die Vorbemerkungen aufgenommen werden, sobald in
der Leistungsbeschreibung auf technische Spezifikationen Bezug genommen
wird.?)
BG Bau Broschüre
DGUV Information 201-012
Emissionsarme Verfahren nach TRGS 519 für Tätigkeiten an asbesthaltigen
Materialien
Herausgeber: Deutsche Gesetzliche Unfallversicherung e.V. (DGUV)
(bisher: BGI 664)

Angaben zu Stoffen und Bauteilen
Bauschutt und andere Bauabfälle sind vor der Abfuhr gemäß den
Deponieklassen bzw. Abfallschlüsseln der AVV zu separieren, getrennt
abzufahren und zu entsorgen.
Die Vorschriften über die Entsorgung von Sondermüll und Sonderabfall
sowie Reststoffverwertung und örtlich festgelegte Maßnahmen für
Recycling sind einzuhalten. Das Eingraben oder Verbrennen auf der
Baustelle ist grundsätzlich untersagt.
Schutt-Container sind zur Vermeidung von Staub mit Planen dicht
abzudecken; bei Bedarf ist ein Netzmittel zu verwenden.

Angaben zur Ausführung

Gefahrenbereiche bei Abbrucharbeiten auf der Baustelle sind abzusperren
und zu kennzeichnen. Entstehen dadurch Behinderungen für andere
Unternehmer oder Dritte, sind der Zeitraum der Absperrung sowie
alternative Maßnahmen mit der Bauleitung abzustimmen.
Vor Ausführungsbeginn hat der Auftragnehmer mit dem Auftraggeber
festzulegen, wo das erforderliche Gerät, Schutt, Container und
dergleichen auf der Baustelle gelagert werden kann, um gegenseitige
Störungen der am Bau beteiligten Handwerker während der Bauausführung zu
vermeiden.
Die nach ATV DIN 18299 Abschnitt 4.1.11 durch den Auftragnehmer zu
beseitigenden Verunreinigungen beziehen sich auch auf die Verunreinigung
der öffentlichen Verkehrswege durch Fahrzeuge und Maschinen des
Auftragnehmers oder seiner Subunternehmer. Solche Verunreinigungen sind
durch geeignete Maßnahmen möglichst zu vermeiden. Trotzdem auftretende
Verunreinigungen sind so rechtzeitig zu beseitigen, dass durch sie keine
Gefährdung des öffentlichen Verkehrs entstehen kann.

Der Auftraggeber sorgt für die Medienfreiheit der in den Gebäuden oder
baulichen Anlagen vorhandenen Leitungen für Strom, Wasser, Gas und
anderer Medien.
Der Auftragnehmer hat vor Baubeginn und auch ständig während der
Durchführung die tatsächliche Medienfreiheit zu kontrollieren und Mängel
oder Behinderungen unverzüglich anzuzeigen.

Die Abbrucharbeiten sind mit größter Sorgfalt durchzuführen. Die
Standsicherheit darf hierbei zu keiner Zeit beeinträchtigt werden.
Zeigen sich trotz sorgfältigem Abbruch Risse, Setzungen etc., ist
unverzüglich der Auftraggeber zu benachrichtigen. Für den weiteren
Verlauf der Arbeiten sind mit dem Auftraggeber umgehend gesondert
Vereinbarungen zu treffen.
Vor Arbeitsunterbrechungen ist dafür zu sorgen, dass keine Gefahr
besteht aufgrund von Zwischenrückbauzuständen (z.B. hängende Teile,
Schrägstellung von Bauteilen).
Erforderliche Schutzmaßnahmen für Altbausubstanz, Nachbargrundstücke,
Umwelt und Verkehr sind vom Bieter in Abhängigkeit von der von ihm
vorgesehenen technologischen Lösung bei Angebotsabgabe darzulegen,
sofern sie nicht mit den angebotenen Preisen abgegolten sind.

Werden bei den Arbeiten kontaminierte oder asbesthaltige Materialien
angetroffen, so ist der Auftraggeber unverzüglich zu verständigen. Diese
Verpflichtung gilt auch im Verdachtsfall.
Bauschutt ist über geschlossene Schuttrutschen abzuwerfen. Das direkte
Abwerfen ist nicht gestattet.
In bewohnten Gebieten dürfen nur schallarme Kompressoren (Schrauben-
oder Rotationskompressoren) eingesetzt werden.

Beim Abbruch von Mineralfaserdämmstoffen sind Stäube zu vermeiden. Das
Kehren ist untersagt. Für eine ausreichende Bindung durch Feuchtigkeit
ist zu sorgen.

Vor Brennschneidearbeiten an Steig- und Fallleitungen muss sich der
Auftragnehmer wegen der Gefahr ablaufender Schweißperlen über Verlauf
und Zustand der Leitungen informieren.
Bei Brennschneidearbeiten oder sonstigen funkenerzeugenden Arbeiten,
z.B. auch Trennarbeiten mit Trennscheiben, in der Nähe von Bauteilen der
Baustoffklasse B2 bzw. B3 nach DIN 4102 Teil 1 sind geeignete
Brandschutzmaßnahmen vom Auftragnehmer zu treffen.
Bei funkenerzeugenden Arbeiten, z.B. Trennarbeiten mit Trennscheiben
und Brennschneidearbeiten, in der Nähe zu erhaltender Bauteile sind
Glasflächen, glasierte Keramikoberflächen und andere durch den
Funkenflug gefährdete Oberflächen abzudecken.

Verkehrssicherung
Gefahrbereiche bei Abbrucharbeiten im Umfeld der Baustelle sind
abzusperren und zu kennzeichnen.
Der Auftragnehmer hat einen Verantwortlichen für die Verkehrssicherung
mit Angabe der Eignung und Qualifikation zu benennen.
Zur Verkehrssicherung der Baustelle gehört auch die laufende Kontrolle
der Sicherungseinrichtungen. Die zeitlichen Abstände der Kontrollen
richten sich nach den örtlichen Gegebenheiten.
Verkehrsbeschränkungen, die nur während der Arbeitszeit notwendig sind,
müssen in der übrigen Zeit aufgehoben werden (Beseitigen oder
Ungültigmachen von Verkehrszeichen).
Verkehrs- und Streckenverbote sollen möglichst nur in Kombination mit
Gefahrenzeichen aufgestellt werden, damit das Aufstellen von Zeichen zur
Beendigung des Streckenverbotes (Zeichen 278 bis 282 StVO) vermieden
werden kann.

Rot-weiße Warnbänder (Flatterbänder) dürfen nur als zusätzliche optische
Sicherung und nur außerhalb von Fahrbahnen im öffentlichen Raum
angebracht werden.

Angaben zur Abrechnung
Die Abrechnungsmengen von Leistungen, die nach der Masse abzurechnen
sind, sind durch Wiegen auf einer amtlich zugelassenen Waage zu
ermitteln und durch amtlichen Wiegeschein zu belegen, sofern im
Leistungstext nicht das Ermitteln der Masse durch Berechnung vorgegeben
ist.

Vor Ausführung der Abbruchmaßnahmen ist rechtzeitig mit dem AG
gemeinsam ein Aufmaß mit Darstellungen der Abbruchleistung zu erstellen
und dem AG zur Prüfung und Freigabe vorzulegen. Erst nach Bestätigung
des Aufmaßes durch die Bauleitung können die Abbruchmaßnahmen erfolgen.
Nicht vor Ausführung aufgemessene Bauteile/Leistungen werden nicht
vergütet. Dem AG steht ein Prüfzeitraum von min. 10 Werktagen zu.

Sonstige Angaben
Der Auftragnehmer hat dafür Sorge zu tragen, dass während der Ausführung
seiner Leistungen immer mindestens ein fließend deutsch sprechender
Mitarbeiter seiner Firma auf der Baustelle anwesend ist.

## Rückbau KFM Decke
Datum: 27.08.24

### Titel 01 Baustelleneinrichtung

**01.010 Baustelle einrichten / räumen**
Baustelle einrichten / räumen aufgrund von
Unterbrechungen, für sämtliche ausgeführte Leistungen
einschl. Geräte, Unterkünfte für Personal und
dergleichen sowie vorhalten und betreiben über die
erforderliche Bauzeit.
Menge: 1,000 Stk

**01.020 Aufbau Abbau fahrbares Gerüst 4Wo 2kN/m2 H 2m**
Aufbauen, Abbauen fahrbares Gerüst, einschl.
Vorhaltung,
Systemgerüst DIN EN 12810-1, Lastklasse 3 (2 kN/m2),
Höhe der obersten Gerüstlage 2 m, im Gebäude,
Arbeitsfläche bis 5 m2, Gerüstlagen mit allseitigem
Seitenschutz.
Menge: 2,000 Stk

**01.030 Staubschutzwand stellen**
Staubschutzwände herstellen im Bereich der
Bauabschnittstrennung und zum Schutz bestimmter Räume,
aus:
- Einfachständerwerk Metall oder Holzlattung
- einfacher Beplankung mit OSB- und GK-Platten, Fugen
spachteln und schleifen
- an Wänden, Decken und Böden anschließen
- Oberflächen Qualität: Q3

Höhe: 4,2 m
Länge: ca. 17 m mit 2 Ecken

Stärke OSB: 18 mm

Das Schleifen der Oberfläche darf nur mit
Absaugeinrichtung erfolgen.

Einbauort: Flur/Artium
Menge: 71,400 m2

**01.040 Herstellen von Türöffnungen; B x H: 1,01 x 2,01 m**
in zuvor beschriebener Staubschutzwand:
mit Sturzprofil, seitlich raumhoch verstärken,
mit Metallständerprofilen: UA 50/75/100
einschl. Boden- und Deckenanschluss, mit
Türpfostensteckwinkel, befestigen mit Dübel und
Schrauben.

Raumhöhe: ca. 4,2 m

Bauöffnungsmaß (B x H): 1,01 x 2,01 m

Einbauort: Flur/Artium
Menge: 1,000 Stk

**01.050 Stahlblechtürelement, 1-flügig, 1.010x 2.010mm**
Stahlblechtürelement,  einflüglig, innen

Abmessungen:
- Geometrie und Einzelmaße gemäß zugehöriger Zeichnung
- Anlage: B x H ca. 1.010 x 2.010 mm
- Tür, einflüglig: Durchgangsmaß mind. B ca. 900 mm

Allgemeine / Spezifische Anforderungen

1) Anforderungen
spezifische Anforderungen:
keine

2) Konstruktion
1-flg. Drehtür, 3-seitig gefälzt;
Stahltür nach DIN 4102,
Ausführung als Umfassungszarge;
Blechdicke: 1,5 mm, Dickfalz;
ohne Auflaufprofil im Schwellenbereich;Angebotener
Systemhersteller : '...............................'

Angebotener Typ : '...............................'

3) Ausstattung
keine

4) Schloss: PZ-Schloss vorgerichtet
Einsteckschloss bauseits 5) Oberfläche:
Lackiert, Weiß matt 6) Drücker: Aluminium,
Drücker/Knauf  Einbauort: in Staubschutzwand
Menge: 1,000 Stk

**01.060 Erstbeschichtung Wand Dispersionsfarbe, Kl. 2**
Erstbeschichtung an Wand, innen, Untergrund
Trockenbauplatte.
Grundbeschichtung für Dispersionsfarbe, verfestigend /
haftvermittelnd (je nach Untergrund und technischer
Erfordernis), Zwischenbeschichtung aus
Dispersionsfarbe,
Schlussbeschichtung aus Dispersionsfarbe, matt,
deckend, Nassabriebbeständigkeit Klasse 2 DIN EN 13300
(scheuerbeständig), Kontrastverhältnis Klasse 2 DIN EN
13300 (98 bis 99,5),

Farbton: weiß, matt.
Einschließlich temporärer Schutzabdeckungen

Hersteller
'
..........................................'
vom Bieter einzutragen
Menge: 72,000 m2

**01.070 Mobiles Baustellen-WC**
Mobiles Baustellen-WC für die Dauer der eigenen
Leistung
bereitstellen und reinigen.
Menge: 1,000 psch

**01.080 Sichtschutz an Außenfenstern**
Sichtschutz aus Pappe/Papier/Folie von innen an den
Außenfenstern
anbringen, um das Einsehen der Innenräume zu
verhindern,
liefern und montieren.

Höhe: 2,5 m über OKF
Material: blickdichte Pappe, Papier oder Folie
Menge: 220,000 m2

### Titel 02 Schadstoffbeseitigung und Abbrucharbeiten

**02.010 Personendekontaminationseinheit 2-Kammer aufbauen, reinigen, abbauen**
Personendekontaminationseinheit als 2- Kammerschleuse,
für Arbeiten an Schadstoffen außer Asbest, alte
Mineralwolle,
mit Industriestaubsauger für Personenreinigung,
Staubklasse H/L/M, Aufstellung im Innenbereich,
Untergrundfläche
befestigt und unversiegelt, als Ständerwerk, einseitig
bespannt mit PE-Folie,
für Schleusung einer Person, mit Reißverschlusstür,
aufbauen, reinigen, abbauen.

Länge: ca. 2,5 mBreite: ca. 1 mHöhe: ca. 2 m
Menge: 1,000 St

**02.020 Bekleidungspl. Decke Mineralpl. abbrechen 10kN/m3 D 1,5 cm v.Hand laden LKW AN schadstoffbelastet**
Abbruch von Bekleidungsplatten an Decke, aus
Mineralplatten,
einlagig, ohne Bekleidungen und Beschichtungen, im
Rahmen
einer Totalabbruchmaßnahme, Abbruch Unterkonstruktion
und
Dämmung wird gesondert vergütet, Wichte des
Abbruchstoffes
DIN EN 1991-1-1 10 kN/m3, Abbruchdicke 1.5 cm,
Ausführung
innerhalb des Bauwerks, Ausführung in allen Geschossen,
Arbeitshöhe bis 4,5 m, Abbruch von Hand/mit
handgeführten
Kleingeräten, Ausführung staubarm, aufgenommene Stoffe
zur
Entsorgung sortieren, sammeln, im Behälter des AN
lagern,
Behältergröße nach Wahl des AN, auf LKW des AN laden,
Abfall ist gefährlich, schadstoffbelastet, Schadstoff
alte
Mineralwolle TRGS 521, DGUV-Regel 101-004,
Mengenermittlung nach Aufmaß,
die Entsorgung wird gesondert vergütet.
Menge: 790,000 m2

**02.030 Rahmenkonstruktion Unterdecke Stahlprofil verz L/B 600/600mm CD60/27 D 1mm abbrechen 78kN/m3 im Bauwerk v.Hand laden LKW AN nicht schadstoffbelastet**
Abbruch der Rahmenkonstruktion der Unterdecke, aus
Stahlprofil, verzinkt, Rastermaße L/B 600/600 mm, CD
60/27,
Blechdicke 1 mm, im Rahmen einer Totalabbruchmaßnahme,
Wichte des Abbruchstoffes DIN EN 1991-1-1 78 kN/m3,
Ausführung innerhalb des Bauwerks, Ausführung im
Erdgeschoss, Arbeitshöhe bis 4,5 m, Abbruch von
Hand/mit
handgeführten Kleingeräten, Ausführung staubarm,
aufgenommene Stoffe zur Entsorgung sortieren, sammeln,
im Behälter des AN lagern, Behältergröße nach Wahl des
AN,
auf LKW des AN laden, Abfall ist nicht gefährlich,
nicht schadstoffbelastet,
Mengenermittlung nach Aufmaß, die Entsorgung wird
gesondert vergütet.
Menge: 790,000 m2

### Titel 03 Entsorgung gefährliche Bauabfälle

**03.010 Behälter bereitstellen Deckel Schadstoff Mineralplatten**
Behälter bereitstellen, mit Deckel, Behältergröße nach
Wahl des AN, Schadstoffabfall, Abfallschlüssel nach
AVV (Abfallverzeichnis-Verordnung) Dämmstoff,
sortenrein, Schadstoff alte Mineralwolle,
Bereitstellung für einen Monat.
Menge: 1,000 Stk

**03.020 Behälter transportieren Deckel Schadstoff Mineralplatten**
Behälter transportieren, mit Deckel, Behältergröße nach
Wahl des AN, Schadstoffabfall, Abfallschlüssel nach AVV
(Abfallverzeichnis-Verordnung) Dämmstoff, sortenrein,
Schadstoff künstliche Mineralfasern (KMF) TRGS 521,
Laden und Transport durch einen zugelassenen Beförderer
von der Anfallstelle zur Entsorgungsanlage, einfache
Transportentfernung bis 120 km, Anlage wird dem AN nach
Baubeginn mitgeteilt inkl. Nachweisführung gemäß NachwV
über Begleitscheine. Die Entsorgungsgebühren werden vom
AG übernommen.
Menge: 1,000 Stk

**03.030 Entsorgung Mineralplatten, sortenrein**
Entsorgung Mineralwolle, sortenrein,  Abfälle aus dem
Baubereich, auf eine zugelassene Deponie bzw.
Entsorgungsanlage einschließlich aller erforderlichen
Nebenleistungen, Kippentgelte, Kosten und Gebühren,
Verwiegung, Nachweisführung gemäß NachwV, Abrechnung
erfolgt nach Wiegenoten auf Nachweis mittels
Übernahmescheine mit den Unterschriften der
Entsorgungsanlage/ Deponie.
Menge: 2,000 t

### Titel 04 Reinigungsarbeiten

**04.010 Oberflächen Sanierungsbereich reinigen KMF**
Oberflächen Sanierungsbereich reinigen, Reinigung zur
Dekontamination für Kontrolle des vorgegebenen
Sanierungszieles, Schadstoff KMF, durch mehrmaliges
Absaugen sämtlicher Oberflächen (Wand, Decke, Fußboden,
Türen und Fenster, Treppe), einschl. Installationen (u.
a. Kabel, Kabelkanal, Kabelpritsche) mit
Industriestaubsauger der Staubklasse H.
Arbeitshöhe bis ca. 3,50 m.

Die Abrechnung erfolgt nach Grundfläche Fußboden.
Menge: 1000,000 m2

### Titel 05 Entsorgung Stahlprofile Unterdecke

**05.010 Behälter bereitstellen Deckel Bauabfall Baustellenabfall AVV170407 nicht schadstoffbelastet 1Monat**
Behälter bereitstellen, mit Deckel, Behältergröße nach
Wahl
des AN, Bauabfall, Baustellenabfall, Abfallschlüssel
nach AVV
(Abfallverzeichnis-Verordnung) 170407 gemischte
Metalle,
sortenrein, nicht schadstoffbelastet, Bereitstellung
für einen Monat.
Menge: 1,000 Stk

**05.020 Behälter transportieren Deckel AVV 170407**
Behälter transportieren, mit Deckel, Behältergröße nach
Wahl des AN, Bau- und Abbruchabfall, Baustellenabfall,
Abfallschlüssel nach AVV (Abfallverzeichnis-Verordnung)
170407 gemischte Metalle, Laden und Transport durch
einen zugelassenen Beförderer von der Anfallstelle zur
Deponie bzw. Entsorgungseinrichtung nach Wahl des AN
inkl. Nachweisführung gemäß NachwV über
Übernahmescheine. Die Entsorgungsgebühren werden vom AN
übernommen.
Menge: 1,000 Stk

**05.030 Entsorgung Metalle AVV 170407**
Entsorgung Metalle, AVV 170407 Metalle, auf eine
zugelassene Deponie bzw. Entsorgungsanlage
einschließlich aller erforderlichen Nebenleistungen,
Kippentgelte, Kosten und Gebühren, Verwiegung,
Nachweisführung gemäß NachwV, Abrechnung erfolgt nach
Wiegenoten auf Nachweis mittels Übernahmescheine mit
den Unterschriften der Entsorgungsanlage / Deponie.
Menge: 1,000 t

### Titel 06 Sonstiges

**06.010 Ausbau und Entsorgung von Rasterfeldleuchte und Downlights**
Ausbau von Rasterfeldleuchten mit Leuchtmittel als
Mehraufwand
im Zuge des Abbruchs von Rasterdecken;
abtransportieren und fachgerecht entsorgen;

Abmaße: 625 x 625mm
Menge: 65,000 St

**06.020 Facharbeiter, Stundenlohnarbeiten**
Für evtl. erforderliche Arbeiten, die nicht im
Leistungsverzeichnis erfasst sind und nur
auf ausdrückliche Anweisung der Bauleitung
gegen Nachweis zur Ausführung kommen
werden berechnet für: Facharbeiter
Gewerk: Abbrucharbeiten
Menge: 10,000 h

**06.030 Helfer, Stundenlohnarbeiten**
Für evtl. erforderliche Arbeiten, die nicht im
Leistungsverzeichnis erfasst sind und nur
auf ausdrückliche Anweisung der Bauleitung
gegen Nachweis zur Ausführung kommen
werden berechnet für: Helfer
Gewerk: Abbrucharbeiten
Menge: 10,000 h

USt %: 19,00
